# CHAU - Chausseestraße 7, 10115 Berlin
Angebotsaufforderung (GAEB DA XML 3.3, DA83)
Projekt: CHAU
Währung: EUR
Abgabeort: Covivio Immobilien GmbH Lietzenburger Str. 90 10719 Berlin F
Ausführungsbeginn: 14.07.2025
Ausführungsende: 08.09.2025
Auftraggeber: Covivio Wohnen GmbH, c/o Covivio Immobilien GmbH, Lietzenburger Str. 90, 10719 Berlin
Ausführungsort: CHAU, Chausseestraße 7, 10115 Berlin
Erstellt mit: 5 240718, NOVA AVA, 19.07.2024

## LEISTUNGSÜBERSICHT
In dieser Ausschreibung sind WDVS-Arbeiten für das Dachgeschoss und Sanierungsarbeiten an der Bestandsfassade aufgeführt.
Die Arbeiten finden im bewohnten Zustand statt. Während der Arbeiten darf keine Gefahr für die Bewohner ausgehen.
Entsprechende Schutzmaßnahmen sind vorzunehmen.

Anbei einige Kenndaten zum Leistungsumfang:

| Dachgeschoss | Außenwandputz ca. 350,0 m2 (inkl. Beschichtung) |
| --- | --- |
|  | Dämmung ca. 85,0 m2 |
| Bestand | WDVS ca. 1.480,0 m2 (inkl. Beschichtung) |
|  | Leibungen ca. 875,0 m |
|  | Fensterbänke Aluminium ca. 135,0 m |

## ALLGEMEINE PROJEKTBESCHREIBUNG CHAU
Grundstück:
Chausseestraße 7, 10115 Berlin

Projekt Kürzel: CHAU

Dachgeschoss-Ausbau

Die Bebauung Chausseestraße 7 besteht aus Vorderhaus in Blockrandbebauung, Seitenflügel und Hinterhaus, mit zwei Höfen. Der erste Hinterhof ist unterkellert und besitz eine Kappendecke, die von ihrer Tragfähigkeit eingeschränkt ist.
Das gesamte Dachgeschoss soll ausgebaut werden.

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
Das 5-geschossige Gebäude ist in Ziegelbauweise mit Holzbalkendecken in den Obergeschossen und einer massiven Decke über dem Kellergeschoss errichtet. Die Flachdächer besitzen eine Bedachung aus Bitumendichtbahn. Das Gebäude und der Innenhof sind unterkellert, die Fassaden sind verputzt.

Das vorhandene Dach wird komplett abgetragen, wobei das neugeplante Dach die Dachneigung, die Trauf- und die Firsthöhe des Bestanddaches beibehält. Das neue Dach erhält eine extensive Begrünung

Kennzahlen:
Wohneinheiten Bestand  = 29 WE
Wohneinheiten Neu = 2 WE
Treppenhäuser = 3 Stück

Sonstiges:
Als Vorbereitung des Ausbaues ist eine Schwammsanierung und eine Balkenverstärkung erforderlich.

## ALLGEMEINE TECHNISCHE VORBEMERKUNGEN
01  Allgemeines
Anschlüsse für Wasser und Energie werden durch den AG in erforderlichem Maß auf dem Baufeld zur Verfügung gestellt. Die Kosten hierfür werden über einen in der Auftragsverhandlung festzulegenden Prozentsatz von der Schlussrechnungssumme in Abzug gebracht. Die Verteilung der Medien vom Übergabepunkt (z. B. Baustromverteiler des AG) bis zum Arbeitsplatz ist Sache des AN.

WC-Einrichtungen werden zur Verfügung gestellt, Abrechnung analog obigem Absatz. Tagesunterkünfte und Magazincontainer können durch den AG gegen eine im Verhandlungsgespräch noch zu vereinbarende Monatspauschale zur Verfügung gestellt werden.

Für vom AN selbst vorgesehene Lagerflächen u. ä. besteht generelle Abstimmungspflicht mit dem AG. Der AN kann ggf. aus Platzgründen keine eigenen Tagesunterkünfte, Magazincontainer, etc. aufstellen. Parkmöglichkeiten stehen auf dem Baufeld nur begrenzt zur Verfügung.

Durch die örtliche Bauleitung werden eine Baustellenordnung und der SiGe-Plan an den AN übergeben.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur für die gemäß Leistungsverzeichnis vorgesehene Leistung, und auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind mit einer entsprechenden Begründung in einem Zusatzangebot einzureichen.

07 Verwendbarkeitsnachweis
Alle - auch die ausgeschriebenen - Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## ZUSÄTZLICHE TECHNISCHE VORBEMERKUNGEN WDVS
Der sachliche Geltungsbereich ergibt sich ebenso wie die technische Ausführung aus den ATV:
DIN 18345 Wärmedämm-Verbundsysteme
und den anerkannten Regeln der Technik.

Ergänzend sind u.a. folgende ATV / DIN zu berücksichtigen:
DIN 18 299  Allgemeine Regelungen für Bauarbeiten jeder Art
DIN 18 330  Mauerarbeiten
DIN 18 363  Maler- und Lackiererarbeiten-Beschichtungen
DIN 4102  Brandverhalten von Baustoffen und Bauteilen
DIN 4108  Wärmeschutz und Energie-Einsparung in Gebäuden
DIN 4109  Schallschutz im Hochbau
DIN 18 540  Abdichten von Außenwandfugen im Hochbau mit Fugendichtstoffen
DIN EN 13 163  Wärmedämmstoffe für Gebäude - Werkmäßig hergestellte Produkte aus expandiertem
 Polystyrol (EPS) - Spezifikation
DIN EN 13 164  Wärmedämmstoffe für Gebäude - Werkmäßig hergestellte Produkte aus extrudiertem
 Polystyrol (XPS) - Spezifikation
DIN EN 13 165  Wärmedämmstoffe für Gebäude - Werkmäßig hergestellte Produkte aus Polyurethan-Hartschaum  (PU) - Spezifikation
DIN EN 13 501  Klassifizierung von Bauprodukten und Bauarten zu ihrem Brandverhalten
DIN EN 13 658  Putzträger und -profile aus Metall
DIN EN 13 914-1  Planung, Zubereitung und Ausführung von Außen- und Innenputzen - Teil 1: Außenputze
DIN EN 15 824  Festlegungen für Außen- und Innenputz mit organischen Bindemitteln

IVD-Merkblätter
Industrieverband Dichtstoffe e.V. (IVD)

Weiterhin gelten sämtliche europäischen und nationalen Vorschriften, Merkblätter, Stoff- und Prüfnormen usw. jeweils in ihrer aktuellen Fassung sowie die Herstellerverarbeitungsangaben, Zulassungen und Empfehlungen der jeweiligen Fachverbände.

## 3221 WDVS Dachgeschoss und Fassadensanierung Bestand
Datum: 13.06.2024

### Titel 1 Dachgeschoss

#### Abschnitt 1.1 WDVS + Außenputz Dachgeschoss

**1.1.10 Dämmung und Beschichtung Holzrahmenbauwand, AW04**
Dämmung und Außenbeschichtung der Holzrahmenbauwand
AW04 gemäß Architektenplanung als komplette Leistung.

Leistung AN Dämmung:
- 60mm Holzfaserdämmplatten WLG 050, ISOLAIR für WDVS

Leistung AN Beschichtungsaufbau:
- 10mm Knauf Aussenputzsystem:
 - Armierung mit Armierungsmörtel Knauf SM700pro mit
  5x5mm Gewebe
 - Grundierung mit Knauf Isogrund
 - Oberputz: Noblo 1,5mm Körnung
 - Anstrich, Farbe nach Wahl AG (hell getönt)

Detail:  0055; hier AW04
Menge: 56,000 m2

**1.1.20 Zulage Sockelausbildung AW04a, H=40cm**
Zulage zur Vorposition für die Mehrleistungen bei der Herstellung
/ Ausführung der Sockelausbildung gemäß Architektenplanung.

Sockelputz und Sockelbeschichtung passend zum vorbeschriebenen
Beschichtungssystem.

Detail:  0055, hier AW04a
Menge: 15,000 m

**1.1.30 vertilaler Leibungsanschluss Fenster**
Zulage zu vorgeschriebener Putzfassade für den vertikalen
Leibungsanschluss an die Fenster entsprechen Architektenplanung.

Die Außenwanddämmung und den Beschichtungsaufbau
ca. 50mm bis auf den Fensterrahmen führen.

Ca. 60mm tiefe Leibung mit Gewebeeckwinkel ausbilden,
das komplette Beschichtungssystem in die Leibung bis an den
Fensterrahmen führen und dort mit einem Fensteranschlussprofil
anschließen.

Detail: 0058
Menge: 55,000 m

**1.1.40 Ausbildung Sonnenschutzkasten, H=30cm**
Ausbildung Oberfläche des bauseitig angebrachten
Sonnenschutzkastens für "Warema Fenster-System-Markisen
FSM mit Easy Zip-Führung" gemäß Architektenplanung.

Ausführung:
- OSB/4 Platte 14mm auf Sonnenschutzkasten befestigen
- 12mm Putzträgerplatte Knauf Aquapaneel o. glw. nach Wahl AG
auf OSB4-Platte befestigen
- Knauf Aussenputzsystem aufbringen:
- Fugen (5mm Abstand) mit Knauf Aquapanel Fugenspachtel
grau und 10cm Aquapanel Fugenband verspachteln
- Armierung mit Aquapanel Klebe- und Armiermörtel und
Aquapanel Gewebe
- Aquapanel Putzgrundierung
- Oberputz: Noblo 1,5mm Körnung
- Anstrich, Farbe n. Wahl AG

Inklusive systemgerechter Ausführung einer ca. 35mm tiefen,
nach innen führenden Eckausbildung Richtung Kasteninneres.

zu bearbeitende Höhe: ca. 30cm

Detail: 0058
Menge: 27,000 m

**1.1.50 Beschichtung Holzrahmenbauwand, AW05**
Außenbeschichtung der Holzrahmenbauwand AW05 gemäß
Architektenplanung als komplette Leistung.

Leistung AN Beschichtungsaufbau Knauf Aussenputzsystem:
- Fugen (5mm Abstand) mit Knauf Aquapanel Fugenspachtel
grau und 10cm Aquapanel Fugenband verspachteln
- Armierung mit Aquapanel Klebe- und Armiermörtel und
Aquapanel Gewebe
- Aquapanel Putzgrundierung
- Oberputz: Noblo 1,5mm Körnung
- Anstrich, Farbe nach Wahl AG (hell getönt)

Detail:  0055; hier AW0
Menge: 100,000 m2

**1.1.60 Leibungsausbildung Öffnungen, T=200mm**
Leibungsausbildung der Öffnungen:

- beidseitig Gewebeeckwinkel einspachteln
- Knauf Aussenputzsystem wie vor beschrieben in Leibungen
aufbringen als komplette Leistung.

Leibungstiefe: ca. 200mm
Menge: 52,000 m

**1.1.70 2- lagiger mineralischer Außenwandputz**
2- lagiger mineralischer Außenwandputz als komplette Leistung
inklusiver Grundierung usw. gemäß Architektenplanung herstellen,
inkl. Anarbeitung an Bestandsflächen.

Ausführung mineralischer Putz:
Unterputz:  Knauf Gigamit Kalk-Zement-Leichtunterputz
Oberputz:  Noblo 1,5mm Körnung
Anstrich: Farbe nach Wahl AG (hell getönt)

Ausführungsort: AW01 und AW02 zum Innenhof
Menge: 170,000 m2

**1.1.80 Ausbildung Sonnenschutzkasten, H=20cm**
Ausbildung Oberfläche des bauseitig angebrachten
Sonnenschutzkastens für "Warema Fenster-System-Markisen
FSM mit Easy Zip-Führung" gemäß Architektenplanung.

Ausführung:
- OSB/4 Platte 14mm auf Sonnenschutzkasten befestigen
- 12,5mm Putzträgerplatte Knauf Aquapaneel o. glw. nach Wahl AG
auf OSB4-Platte befestigen
- Knauf Aussenputzsystem aufbringen:
- Fugen (5mm Abstand) mit Knauf Aquapanel Fugenspachtel
grau und 10cm Aquapanel Fugenband verspachteln
- Armierung mit Aquapanel Klebe- und Armiermörtel und
Aquapanel Gewebe
- Aquapanel Putzgrundierung
- Oberputz: Noblo 1,5mm Körnung
- Anstrich, Farbe nach Wahl AG

Inklusive systemgerechter Ausführung einer ca. 35mm tiefen,
ach innen führenden Eckausbildung Richtung Kasteninneres.

zu bearbeitende Höhe: ca. 20cm

Detail: 0087
Menge: 20,000 m

**1.1.90 vertikale Leibungsausbildung Fenster**
Vertikale Leibungsausbildung Fenster gemäß Architektenplanung
als komplette Leistung.

Ausführung:
- Dämmung mit 4 cm Überdeckung des Blendrahmens
(Tiefe ca. 12,5cm) liefern und vertikal in Leibung befestigen
- Gewebeeckwinkel auf Mauerwerksunterputz führen
(in der Leibung bis an den Fensterrahmen führen)
- Außenwandputz über den Dämmstreifen bis an die bauseitig
angebrachte Warema-Führungsschiene führen und dort mit
Putzabschlussprofil abschließen.

Detail: 0087
Menge: 60,000 m

**1.1.100 Dämmung und Beschichtung Massivwand, AW06**
Dämmung und Außenbeschichtung der Massivwand der
Außenwand AW06 gemäß Architektenplanung als komplette
Leistung, inklusive Anarbeitung an alle angrenzenden Bauteile.

Leistung AN Dämmung:
- 120mm Dämmung WLG 035, EPS-expandierte Polystyrol
Dämmplatten

Leistung AN Beschichtungsaufbau Knauf Aussenputzsystem:
- Armierung mit Armierungsmörtel Knauf SM700 pro
mit 5x5mm Gewebe
- Grundierung mit Knauf Isogrund
- Oberputz: Noblo 1,5mm Körnung
- Anstrich, Farbe nach Wahl AG (hell getönt)

Detail: 0055; hier AW06
Menge: 27,000 m2

**1.1.110 horizontaler Mauerwerksschnitt inkl. Putz abschlagen**
*** Bedarfsposition ohne GB
Horizontaler Mauerwerksschnitt inkl. Außenputz abschlagen
und entsorgen.

Am Übergang Bestandputzflächen zu Neuputzflächen wird
bauseits ein Fassadenprofil montiert.

Als Vorleistung für diese Leistung ist zu erbringen:

- horizontaler Schnitt am Bestandsputz im genauen Verlauf des
später bauseits anzubringenden Fassadenprofils.
Der Verlauf ist gemeinsam mit der örtlichen Bauleitung
festzulegen
- von den noch bestehenden Bestands-Massivwänden ist der
restliche Altputz abzuschlagen und zu entsorgen
(angenommene Restputzhöhe im Mittel ca. 25cm

Ausführungsort:
- Fassade straßenseitig
- Fassade zum Innenhof
- Fassade zum 2. Innenhof
Menge: 75,000 m

**1.1.120 Fassadenprofil**
Fassadenprofil zur Fassadengestaltung gemäß Architektenplanung
liefern und montieren.

Der Verlauf ist gemeinsam mit der örtlichen Bauleitung
festzulegen.

Inklusive Herstellung einer Anschlussfuge als Hohlkehle
in Gefälle 3° bis 5° an den Übergängen zu den Neuputzflächen.
Befestigung (z.B.) mit: StoDeco Schraubdübel und Profilkleber:
Sto Deco Coll weiß, mineralischer Klebemörtel für StoDeco
Fassadenelemente

Richtfabrikat:  StoDeco Line F Typ FA

Angebotenes Fabrikat: '..........................................' vom Bieter einzutragen
Menge: 75,000 m

**1.1.130 Fugendichtband, Anschlussfuge**
Fugendichtband für Anschlussfugen des WDVS und anderer
Außenwandbeschichtungssystemen an angrenzende Bauteile,
inkl. Kellenschnitt.

Ausführungsort:  Decken - Boden und Wandanschlüsse
Menge: 250,000 m

### Titel 2 Bestandsfassade

#### Abschnitt 2.1 Allgemeine Leistungen und Vorarbeiten

**2.1.10 Baustelleneinrichtung**
*** Pauschalposition
Diese Position beinhaltet alle notwendige Baustelleneinrichtungen
für Fassadenarbeiten, die zur vertragsgemäßen Erfüllung der
Bauleistungen erforderlich sind.

Fassadensilo bzw. Standmischer, Durchlaufmischer, Geräte,
Werkzeuge sowie Magazincontainer für Baustellengeräte,
Materialcontainer, Müllentsorgung (Baumischcontainer bzw.
Bauschuttcontainer), Bagger für Aushubarbeiten (falls notwendig),
mobilen zusätzlichen Bauzaun (falls notwendig) und gegebenenfalls
Mannschaftscontainer.
Inkl. An- und Abtransportieren sowie Aufbauen und Einrichten.

Hinweis: Diese Position beinhaltet Einrichten, Vorhalten
(für komplette Leistungszeit) und Räumen der BE.
Menge: 1,000 psch

**2.1.20 Schäden diagnostizieren, kenzeichnen und protokollieren (gesamte Fassade)**
*** Pauschalposition
Gründliches Überprüfen der Oberfläche auf vorhandene Schäden
durch Abklopfen und Kennzeichnung der entsprechenden Stellen,
Festhalten von Art, Umfang und Menge der Schäden im Beisein der
Bauleitung in einem Protokoll, als Grundlage für die Festlegung der
Arbeitsausführung und der späteren Abrechnung der fertigen Arbeiten.

Fläche ca. 1.480,00 m2

Hinweis: Die Ergebnisse müssen fotografisch und schriftlich dokumentiert
werden.
Menge: 1,000 psch

**2.1.30 Besonderer Schutz Bauelemente Fenster und Eingangstüren**
Anbringen, Unterhalten und Beseitigen einer gegen Staub und
Spritznebel dichten, transparenten Folienabklebung auf Fenster-
und Türflächen zum Schutz von Blend- und Flügelrahmen sowie
Glasflächen gegen Verschmutzung und Beschädigung. Fensterflügel
so abkleben, dass sie zum Lüften geöffnet werden können.
Menge: 380,000 m²

**2.1.40 Putz prüfen, Haftzugprüfung, Oberflächenfestigkeit**
Oberflächenfestigkeit von Putzflächen prüfen, mit Handwischprüfung
und Ritznadel.

Bauteil : Außenwand
Menge: 50,000 St

**2.1.50 Hohllagen abschlagen**
Prüfung und Abschlagen von hohlliegenden, nicht tragfähigen
Putzschichten, inkl. fachgerechter Entsorgung des anfallenden
Schuttmaterials. Aufbringen eines Niveauausgleiches mit artgleichem
Material.

Hinweis: Abrechnung nach Aufmaß und nach erfolgter Schadensdiagnose
Menge: 50,000 m²

**2.1.60 Partieller Ausgleich an Putzfehlstellen**
Erstellen eines Niveauausgleiches nach DIN 18 202 Tab.
3 mit 2-lagigem Putz mindestens der Mörtelgruppe CS II nach
DIN EN 998 oder anderen geeigneten Baustoffen an Putzfehl-
oder Hohlstellen.

An ubenen Oberflächen entsprechend evtl. Arbeitsgang wiederholen,
ggfs. Mauerrisse fachgerecht schließen.
Menge: 300,000 m²

**2.1.70 Untergrund reinigen, grober Schmutz**
Reinigen des Untergrundes von grober Verschmutzung, z. B. Gips-,
Mörtel-, Farbreste oder Öl.
Menge: 1480,000 m²

**2.1.80 Rückbau und Entsorgung der Außenfensterbänke aus Zinkblech o. Aluminium**
Fachgerechte Demontage und Entsorgung von Außenfensterbänken
aus Zinkblech o. Aluminium, inkl. aller erforderlichen Nebenarbeiten.
Die Demontage ist ohne Beschädigung der angrenzenden Bauteile
vorzunehmen.

Zuschnitt: bis 260 mm
Material: Zinkblech o. Aluminium
Menge: 125,000 m

**2.1.90 Leibungsputz entfernen, t=16 cm, inkl. Entsorgung**
Fachgerechtes Entfernen des Leibungsputzes um 2-3 cm und
Entsorgung des anfallenden Bauschutts.

Tiefe Leibung: ca. 16 cm
Menge: 800,000 m

**2.1.100 Demontage Fenstergitter, Gewerbe**
Fachgerechte Demontage und Entsorgung der Fenstergitter aus
Metall. Die Demontage ist ohne Beschädigung der angrenzenden
Bauteile vorzunehmen.

Gesamtfläche: ca. 15,0 m2
Anzahl: 7 Stk

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Menge: 7,000 St

#### Abschnitt 2.2 WDVS Bestandsfassade

*Hinweis: << UNTERGRUNDVORBEREITUNG >>*

**2.2.10 Bitumendickbeschichtung 2K und Grudierung Sockelbereich**
Herstellen einer Sockelwand-Abdichtung auf Mauerwerk mit einer
hochflexiblen, standfesten, kunststoff-modifizierten
Bitumendickbeschichtung, unter Beachtung der Herstellerangaben
und DIN 18195, in zwei Arbeitsgängen abdichten, erste Lage als
Kratzspachtelung, einschl. Gewebeflies (bzw. Schutz- und Gleitvlies)

Mindest-Trockenschichtdicke: 4 mm
Erzeugnis: 2K, schnelltrocknend ,inkl. Untergrund-Grundierung.
Haftgrund zur Vorbereitung für die Dichtungsschichten aufgetragen.

Ausführungsort: Sockelbereich
Menge: 60,000 m²

**2.2.20 Grundierungen mit Tiefengrund**
Liefern und aufbringen einer Tiefengrundierung aus lösemittelfreier
Kunstharzdispersion passend zum System.

Angebotenes Fabrikat: '....................................' vom Bieter einzutragen
Menge: 1480,000 m2

**2.2.30 Grundierung mit Tiefengrund, fungizid**
*** Bedarfsposition ohne GB
Voranstrich für Außenputz auf trockenen Unterputz oder
Armierungsschicht, Auftrag gemäß Herstellerangaben.

Art des Untergrunds: Unterputz, Armierungsschicht
Art des Auftrags: Voranstrich
Art des Auftrags: Haftgrund auf fungizider Basis
Folgeschicht: Putz

Angebotenes Fabrikat: '....................................' vom Bieter einzutragen
Menge: 1480,000 m²

**2.2.40 Schilder entfernen, wieder befestigen**
Schilder an Bestandsfassade vor Ausführung des
Wärmedämm-Verbundsystems entfernen, der BL übergeben
und nach Abschluss der Arbeiten mit Distanzdübeln wieder
befestigen; Durchdringungen mit komprimierbarem Dichtungsband
verschließen und dreiseitig mit Silikon in Fassadenfarbe versiegeln.
Menge: 5,000 St

**2.2.50 Sprechanlage demontieren, wieder montieren**
Klingel- und Sprechanlage vor Ausführung des Wärmedämm-
Verbundsystems demontieren, lagern, säubern und nach Abschluss
der Arbeiten mit Abstandshaltern wieder montieren; Kabel während
der Bauzeit sichern.

Größe: ca. 200/500 mm
Menge: 3,000 St

*Hinweis: << WDVS >>*

**2.2.60 WDVS MiWo, d= 160 mm, WLG 035, Putz**
*** Bezugsbeschreibung
Mineralwolle, Außenwand mit mineralischem Oberputz geklebt
und gedübelt einschl. Armierung und Egalisierungsanstrich
herstellen als komplette Leistung.

An Fenster- und Türecken sind zusätzliche Armierungsgewebestreifen
diagonal zu den Ecken einzubauen. Alle Anarbeitungen an
Durchdringungen und Öffnungen sind hier mit einzurechnen.

Das schlagregendichte Abdichten von diversen Anschlussfugen
mit langsam expandierendem Fugendichtband aus vollimprägniertem
Weichschaumstoff und Ausbildung von Dehnfugen mit entsprechenden
Profilen sind in diese Position mit einzurechnen. Dies betrifft u. a. die
Anschlüsse an Fenster, Türen, Lüftungsöffnungen und deren Einbauteile,
Fensterbänke, Türen, Dachanschlüssen und anderen klebegeeigneten
Bauteilen gem. Herstellervorschrift. Im Bereich des Dämmstoffes mit
Fugendichtungsband 2D - 15 / 3 - 9 mm

Untergrund:  Mauerwerk, bauzeitlichem Kratzputz
Dämmung:  Mineralwolle, WLG 035
Dämmstoffstärke: 160 mm
Baustoffklasse: A1 nach En 13501-1
Oberfläche:  mineralischer Oberputz als Dünnschicht-Leichtputz
Struktur:  Kratzputz, Körnung 2- 3 mm ohne Einfärbung
Menge: 1420,000 m²

**2.2.70 Zulage Edelkratzputz**
*** Bedarfsposition ohne GB
*** wie Position 2.2.60
WDVS als Ausführung mit Edelkratzputz
Menge: 1480,000 m²

**2.2.80 Beschichtung außen, Silikonharzfarbe**
*** Bezugsbeschreibung
Beschichtung 2- fach auf Oberputz im Außenbereich mit
Silikatfarbe in 3 verschiedenen Farbtönen bis zur
vollständigen Deckung.

Untergrund: mineralischer Oberputz
als Dünnschicht-Leichtputz Kratzputz,  Körnung 2- 3 mm, weiß
Glanzgrad: stumpfmatt
Farbton: hell, gemäß Farbkonzept
Menge: 1480,000 m2

**2.2.90 Zulage mittlere Tönung**
*** wie Position 2.2.80
einschl. der Grundierung, für mittlere Tönung (C2)
Menge: 1480,000 m2

**2.2.100 Zulage dunkle Tönung**
*** Bedarfsposition ohne GB
*** wie Position 2.2.80
einschl. der Grundierung, für dunkle Tönung (C3)
Menge: 1480,000 m2

**2.2.110 Musterflächen herstellen**
*** Bedarfsposition ohne GB
Zur Bemusterung sind Musterflächen herzustellen.

Größe: 1 x 1 m
Ort: ist mit der Bauleitung abzustimmen
Menge: 2,000 St

**2.2.120 WDVS, Sockel, EPS,Perimeterdämmung, B1, d=160mm, h=60cm**
Verwendung einer Sockelplatte aus expandiertem Polystyrol Hartschaum.
Perimeterdämmung, bituminöse Verklebung ,EPS 035 PW, mit bituminöser
Klebemasse dicht gestoßen.

Gesamthöhe: gem. konstruktivem Erfordernis, mind. 80-100cm
Dämmstoffstärke: 160 mm
WLG: 035
Baustoffklasse: B1
Dämmung: expandiertem Polystyrol-Hartschaumplatten (EPS) mit Stufenfalz
Kantenausbildung : stumpf
Inklusiv des Feuchteschutzes des Sockelbereich als Dünnschicht-Leichtputz
Struktur:  Kratzputz, Körnung 2- 3 mm ohne

Zwei Abdichtungsanstriche im Übergangsbereich Oberputz/Perimeterdämmplatte,
im erdberührten Bereich zum Schutz vor aufsteigender Feuchtigkeit, mit
kunststoffmodifizierter PCC-Schlämme, kälteelastisch,
rissüberbrückend, matt, pigmentiert.
Ausführung gemäß Herstellervorschrift

Ausführungsort: Sockelbereich
Menge: 60,000 m2

**2.2.130 Feuchteschutzanstrich durch 2k-Dispersionsspachtel im Sockelbereich**
Aufbringen eines systemzugehörigen Feuchteschutzanstrichs
auf den vorbereiteten Untergrund in spritzwassergefährdeten
und/oder Sockel- und Untererdbereichen gem. Systemdetail des
Systemanbieters bis ca.50 cm über die spätere Geländeoberkante
aus einem 2k-Dispersionsspachtel.

Beginn Sockel: OKG +- 0,00 cm
Leitfabrikat: Waterflex Carbon oder glw.

Angebotenes Fabrikat: '..........................................' vom Bieter einzutragen
Menge: 60,000 m²

**2.2.140 Zulage Panzer Gewebearmierung anstatt Doppelgewebe**
*** Bedarfsposition ohne GB
Panzer - Gewebearmierung als Zusatzarmierung für besonders
beanspruchte Fassadenflächen

Alternativ zur Verdopplung der Armierungsgewebe 2 m Hoch im KG bzw. EG
Ausführungsort: EG/KG Bereich
Menge: 60,000 m²

**2.2.150 Sockelprofil, verzinkter Stahl mit PVC-Überzug, Außenputz**
Sockelprofil aus verzinktem Stahlblech mit PVC-Überzug zur
Trennung von Wand- und Sockelbereich im Außenbereich.
Befestigungsmittel nach Wahl des Auftragnehmers.

Form Profil: Sockelprofil
Material Profil: verzinkter Stahl mit PVC-Überzug
Farbe: weiß o. nach Angabe des AG
Schichtdicke Putz: 20 mm

Angebotenes Fabrikat: '....................................' vom Bieter einzutragen
Menge: 75,000 m

**2.2.160 Dämmung der Fensterleibungen mit 20 mm PIR 023**
Die Fensterleibungen müssen gemäß aktuellen EnEV- Nachweis
mit 30 mm PIR 023 gedämmt werden.

Die Leibungstiefe: ca. 16 cm
Menge: 875,000 m

**2.2.170 Leibungen, t=ca.160mm**
Ausbilden einer Fenster- Türleibung sowie Stürze mit wind-
und schlagregendichter, bewegungsfähiger Systemanschlussfuge
mit Anputzleiste, bestehend aus:
- Anputzleiste, selbstklebend
- integriertem, komprimiertem Fugendichtband
- Schutzlasche
- Putzanschlag
- eingespachtelter Gewebeeckwinkel im Übergang
zur Wandfläche
- Putzoberfläche Leibung wie Hauptfläche

Leibungstiefe: ca. 160 mm
Ausführungsort: Fenster - und Türanschlüsse sowie alle Stürze
Menge: 875,000 m

**2.2.180 Kantenschutz-Gewebewinkel**
Liefern und Herstellen des Kantenschutzes mit Eckwinkel aus
Kunststoffeckschutzschiene mit Glasfasergewebe.

Ausführungsort: Gebäudeaußenkanten
Menge: 80,000 m

**2.2.190 Glattputz, EG Fenster und Haueingangstüren, 10 cm**
*** Bedarfsposition ohne GB
Herstellen eines Glattpuzes um alle Öffnungen für den späteren
Einbau der notwendigen Rollläden im EG.
Menge: 1,000 m

#### Abschnitt 2.3 Fensterbänke

**2.3.10 Fensterbank unterfüttern, WDVS**
Fensterbank mit Trennlage und Dämmstoff unterfüttern, für
Wärmedämm-Verbundsystem, einschl. entfernen und entsorgen
der alten Ausgleichsschicht.

Dämmdicke: mind. 2 cm
Menge: 135,000 m

**2.3.20 2. Dichtungsebene Fensterbänke**
Herstellung einer Dichtungsebene mittels geeigneter Dichtschlämme
gegen Schlagregen und Nässe.
Menge: 135,000 m

**2.3.30 Dichtband, Fenster/Tür, WDVS**
Vorkomprimiertes Dichtungsband / Dehnfugenband zur Aufnahme
von Bewegungen an Fenster- und Türrahmen, Fensterbank o.ä.,
kantenbündig mit Putz/Armierungsmörtel endend.
Menge: 150,000 m

**2.3.40 Außenfensterbank in Alu, Leibungstiefe: ca. 390 mm**
Außenfensterbank aus Aluminiumblech, 3 mal gekantet, ohne
Unterschnitt, mit dazugehörigen Bordstücken aus Fensterbank-Gleitabschluss,
mit Dehnungsausgleich zur Aufnahme von Bewegungen inkl. mechanischen
Befestigung, Thermohalter, aller Anschlüsse, Falze, Ausschnitte sowie
elastische Verfugung an Fenster und Betonwände in verschiedenen Einzellängen
liefern und einbauen.

Material: Aluminiumblech mit Antidröhnbeschichtung
Blechstärke: ca. 2,0 mm
Leibungstiefe: ca. 390 mm
Min 3% Gefälle
Menge: 135,000 m

#### Abschnitt 2.4 Nistkästen

**2.4.10 Mauerseglerkasten**
Mauerseglerkasten liefern und nach Herstellervorschrift einbauen
inkl. aller Nebenarbeiten.

Einbauort: nach Vorgabe des AG bzw. Planung
Hinweis: Artenschutzgutachten vom 01.02.2022 beachten!
Menge: 6,000 St

**2.4.20 Fledermauskasten**
Fledermauskasten liefern und nach Herstellervorschrift einbauen
inkl. aller Nebenarbeiten.

Einbauort: nach Vorgabe des AG bzw. Planung
Hinweis: Artenschutzgutachten vom 01.02.2022 beachten!
Menge: 6,000 St

### Titel 3 Sonstiges

#### Abschnitt 3.1 Stundenlohnarbeiten

**3.1.10 Stundensatz Facharbeiter**
*** Bedarfsposition ohne GB
Arbeiten eine Facharbeiters, welche nicht in den Positionen
erfasst sind und gegen Nachweis und nur gegen vorherige
Beauftragung zur Ausführung kommen.
Menge: 1,000 h

**3.1.20 Stundensatz Helfer**
*** Bedarfsposition ohne GB
Arbeiten eine Helfers, welche nicht in den Positionen
erfasst sind und gegen Nachweis und nur gegen vorherige
Beauftragung zur Ausführung kommen.
Menge: 1,000 h
